# Bad Kissingen-Turniergebäude
Angebotsaufforderung (GAEB DA XML 3.1, DA83)
Währung: EUR
Erstellt mit: G&W CALIFORNIA PRO, CALIFORNIA PRO V13.2.01, 13.08.2024

## Geländer u. Handläufe
Datum: 13.08.2024

*Hinweis*
BAUBESCHREIBUNG

Bei dem Objekt handelt es sich um das Turniergebäude in Bad Kissingen.
Das Gebäude befindet sich im nördlichen Stadtgebiet an der Straße "ln der Au 6".
Es wurde 1922 errichtet.
Der Flugplatz-Kontrollturm wurde 1972 hinzugefügt; er ist nicht Teil des zu sanierenden Gebäude-Bereiches.
Das Gebäude ist aufgrund des mangelhaften statischen Zustandes derzeit gesperrt und mittels eines Bauzaunes umlaufend abgesichert. Zur Verhinderung eines Einsturzes wurde im Jahr 2021 eine Notsicherung der Konstruktion vorgenommen.

Eigentümer

Stadt Bad Kissingen Straße,
Rathausplatz 1
97688 Bad Kissingen

Nutzung

Nachträglich erbautes Flugdienstgebäude vom Fliegerclub Bad Kissingen;
Ehemalige Lagerung Postkutsche Stadt Kissingen etc.;
Ehemalige Stallungen;
Tribünennutzung für Events wie zum Beispiel Reitturnier, aktuell gesperrt und nicht begehbar

Baudenkmal
Das Gebäude ist unter der Baudenkmalnr. D-6-72-1 14-258 gelistet und wird wie folgt beschrieben:
"In der Au 6. Zuschauertribüne, sog. "Turniergebäude": zweigeschossiger, langgezogener Bau mit
Flachsatteldach, mit bossenquaderverkleidetem Sockel mit stichbogigen Öffnungen und offener,
hölzerner Tribünenüberdachung, 1922 südlich aufgestockt zum Flugplatz- Tower. Nachqualifiziert"

Gebäudekonstruktion - Kurzbeschreibung

Turniergebäude

  Dachkonstruktion:  Holzbaukonstruktion mit Abfangung der Gesperre im Mittelrisalit
  mittels nachträglich eingebauter Stahlrahmen.

  Hauptdachkonstruktion über Pfettendach mit Holzgesperren im
  Abstand von ca. 4,00 m ausgebildet

  Untergeschoss:  Umfassungswände roter Sandstein,
  Tore mit gemauerten massiven Sandsteinbögen,
  Stb.-Stützen, Stb.-Unterzüge zur Aufnahme Deckenkonstruktion,
  Holzbalkendecke,
  Stb.- Deckenstreifen ca. 2m breit entlang offener Hallenseite

*Hinweis: Zusätzl. Techn. Vertragsbedingungen für Geländerkonstruktion*
Zusätzl. Techn. Vertragsbedingungen für Geländerkonstruktion

Für das Turniergebäude sind Brüstungsgeländer als Absturzsicherung anzufertigen. Sie sind längs des östlichen Randes und am nördlichen Ende der oberen offenen Gebäude-Ebene einzubauen.

Im folgenden wird die der Geschossfläche zugewandte Geländerseite als "innen / Innenseite" bezeichnet, die dem Turnierplatz zugewandte Seite als "außen / Außenseite".

Die Gestaltung der Geländerkonstruktion nähert sich der ursprünglichen Form aus der Entstehungszeit des denkmalgeschützten Gebäudes soweit möglich an, berücksichtigt daneben aber aktuelle Anforderungen an Geländerhöhe und sonstige Gefahrenabwehr.

In den Gebäude-Achsen C bzw. 26 befinden sich die Geländer-Elemente unterhalb des Dachrandes. Sie werden als Holz-Stahl-Konstruktion gefertigt, wobei die Stahl-Bestandteile pulverbeschichtet auszuführen sind.
Die Montage erfolgt zwischen den vertikalen Holzstützen des Dachtragwerkes. Diese haben einen Regel-Achsabstand von 4 Meter. Sie stehen unten auf ca. 25 cm hohen Stahlbetonsockeln auf, so dass der untere Befestigungspunkt entsprechend für Betonuntergrund auszuführen ist.

Auf den vorgelagerten Treppenanlagen werden reine Stahlkonstruktionen mit Pulverbeschichtung vorgesehen.Diese werden zwischen vorhandenes Naturstein-Mauerwerk eingepasst, jedoch ohne direkten Kontakt, und erhalten Bodenbefestigungen auf Stahlbeton.
Im Bereich der Treppenläufe sind einfache Handläufe aus Stahlrundrohr anzubringen.

Teil der Leistung ist ein genaues Aufmaß der örtlichen Gegebenheiten, für jedes einzelne anzufertigende Geländer-Element, damit ein möglichst passgenauer Einbau in die Gebäudefront erzielt wird.
Für die Handläufe der Treppenläufe gilt dies analog.

### 1 Brüstungsgeländer und Treppenhandläufe

#### 1.1 Baustelleneinrichtung

**1.1.1 Baustelleneinrichtung**
Baustelleneinrichtung
Einrichten der Baustelle, mit allen Bestandteilen und Geräten, die für den AN zur Ausführung der, in den untenstehenden LV-Positionen beschriebenen, Leistungen erforderlich sind.
Anliefern, Einrichten, Vorhalten und nach Ende der eigenen Leistung wieder entfernen; enthalten sind
alle Maschinen, Fahrzeuge und Geräte,
Antransport und Vorhalten von evtl. Tagesunterkünften für eigenes Personal (Bauwagen oder Container), evtl. eigene mobile Lagereinrichtungen;
das Vorhalten und Unterhalten von zugehörigen Stromanschlüssen ab den bauseitigen Hauptverteilern.
Menge: 1,000 psch

#### 1.2 Geländer und Handläufe in Stahl-Bauweise

**1.2.1 Geländerrahmen, 3750 x 790, aus Winkelprofil und Flach-/ Rundstahl**
Geländerrahmen, 3750 x 790, aus Winkelprofil und Flach-/ Rundstahl
siehe Plandarstellung Nr. LV 20 in der Anlage zum LV;
Einbaupositionen Gebäude-Achsen: C/4 bis C/12, C/15 bis C/24

Vierseitig umlaufenden rechteckigen Stahlrahmen, zur Aufnahme einer Geländer-Füllung (siehe LV-Titel 1.3), herstellen, liefern und einbauen.
Stahlgüte S235JR;

Außenabmessung:
Länge ca. 3750 mm bis ca. 3770 mm, tatsächliche Baulänge nach örtlichem Einzelaufmaß der vorhandenen Einbausituation gemäß Vorgabe der o.g. ZTV;
Höhe von UK Rahmen bis OK Rahmen ca. 790 mm.

Der Einbau erfolgt mit 100 mm Bodenfreiheit zwischen vorhandene Holzstützen, wobei die vertikalen seitlichen Montagefugen zu minimieren und beidseits gleichmäßig auszuführen sind, und maximal 10 mm Breite aufweisen dürfen.

Rahmen besteht unten und seitlich aus Stahlwinkelprofil 80x65x6 mm, an den beiden Ecken flächenbündig verschweißt;
oben ist ein Obergurt als Abdeck-Leiste für die Geländerfüllung auszubilden, aus 6 mm starken zusammengesetzten Flächstählen, innen 90 mm hoch, oben 100 mm breit und außen als Wassernase ca. 16 bis max. 20 mm hoch; die Oberseite ist mit mind. 2,5 % Gefälle nach außen zu versehen.
Obergurt mit den Enden der vertikalen Stahlwinkel ebenfalls flächenbündig verschweißt.
Alle Schweißnähte oberflächenbündig glatt geschliffen.
Rahmen mit winkliger Kantenausbildung, Kantenrundungen durch Biegen von Flachstahl bei Herstellung sind nicht zulässig.

In Abhängigkeit von den verfügbaren Lieferlängen für Stahlprofil ist bei Fertigung des Rahmens jeweils ein horizontaler Längsstoß in Obergurt und Untergurt zulässig; in dem Falle sind die Stöße dicht zu schweißen, anschließend sind die Nähte glatt zu schleifen. Im Endzustand sind die Stöße optisch nicht wahrnehmbar.

Auf dem Obergurt sind als Verbindungen zu einem Handlauf (siehe nachfolgende gesonderte LV-Position) sechs Stück Rundstahl-Dorne mit Durchm. 10 mm fluchtgerecht und exakt lotrecht aufzuschweißen; Höhe jeweils 80 mm;
oberes Ende zur Anpassung an das Handlaufrohr ausgerundet;
innen sind Obergurt und Untergurt-Winkel mit je sechs Bohrungen für bauseitige Senkkopfschrauben Durchm. 6,0 mm zu versehen, für Befestigung der o.g. Geländerfüllung gemäß LV-Titel 1.3.
Der Untergurt ist im unterseitigen Schenkel mit Bohrungen Durchm. 6 mm, im Abstand von 600 mm, als Austrittsöffnungen für Niederschlagswasser zu versehen.

Oberflächenbehandlung des zusammengefügten Rahmen-Elementes:
Verzinkung mit Schichtstärke 80 Mikrometer, darauf Pulverbeschichtung in weißem Farbton (RAL-Farbton nach Angabe AG);

Verbindungsmittel zur Befestigung am Gebäude gemäß nachfolgender gesonderter LV-Position;
Abrechnung pro Stück fertigem Stahlrahmen-Element
Menge: 17,000 St

**1.2.2 Geländerrahmen, 4400 x 790, aus Winkelprofil und Flach-/ Rundstahl**
Geländerrahmen, 4400 x 790, aus Winkelprofil und Flach-/ Rundstahl
siehe Plandarstellung Nr. LV 5_1 ANSICHT NORD, in der Anlage zum LV;
Einbauposition Gebäude-Achsen: zwischen B/26 und C/26

Vierseitig umlaufenden rechteckigen Stahlrahmen herstellen, liefern und einbauen.
Material, Konstruktion, Herstellung mit örtl. Aufmaß und Oberflächenbehandlung wie in vorstehender LV-Position beschrieben, jedoch:
Außenabmessung Länge ca. 4400 mm

Verbindungsmittel zur Befestigung am Gebäude gemäß nachfolgender gesonderter LV-Position;
Abrechnung pro Stück fertigem Stahlrahmen-Element
Menge: 1,000 St

**1.2.3 Geländerrahmen, 1500 x 790, aus Winkelprofil und Flach-/ Rundstahl**
Geländerrahmen, 1500 x 790, aus Winkelprofil und Flach-/ Rundstahl
Einbauposition Gebäude-Achsen: zwischen C/3 und C/4

Vierseitig umlaufenden rechteckigen Stahlrahmen herstellen, liefern und einbauen.
Material, Konstruktion, Herstellung mit örtl. Aufmaß und Oberflächenbehandlung wie in obenstehender LV-Position beschrieben, jedoch:
Außenabmessung Länge ca. 1500 mm;
passend zur geringeren Baulänge Ausstattung mit drei Rundstahl-Dornen Durchm. 10 mm für Handlauf-Befestigung, und je drei Stück Bohrungen in Ober- und Untergurt.

Abweichender Einbau: der Rahmen wird einseitig an Holzstütze angebaut, auf der anderen Seite an freistehenden Stahlpfosten aus nachfolgender LV-Position.

Verbindungsmittel zur Befestigung am Gebäude gemäß nachfolgender gesonderter LV-Position;
Abrechnung pro Stück fertigem Stahlrahmen-Element
Menge: 1,000 St

**1.2.4 Geländerpfosten, Höhe 1000, aus Stahlprofil 80x80x3, mit Fußplatte**
Geländerpfosten, Höhe 1000, aus Stahlprofil 80x80x3, mit Fußplatte
Einbauposition Gebäude-Achsen: zwischen C/3 und C/4

Vertikalen Pfosten, zur seitlichen Befestigung des kurzen Geländerrahmens aus vorstehender Position, herstellen, liefern und montieren.
Stahlgüte S235JR;
Rechteck-Hohlprofil 80x80x3 mm, mit oberem Verschluss aus bündig aufgeschweißtem Flachstahl-Stück;
und unten angeschweißter Fußplatte 160 x 160 mm, als Anschraubplatte aus Flachstahl Stärke 12 mm;
Höhe von UK Fußplatte bis OK Pfosten: 1000 mm;

Alle Schweißnähte oberflächenbündig glatt geschliffen.
Oberflächenbehandlung des kompletten Pfosten-Elementes:
Verzinkung mit Schichtstärke 80 Mikrometer, darauf Pulverbeschichtung in weißem Farbton (RAL-Farbton nach Angabe AG);

Verbindungsmittel zur Befestigung am Gebäude gemäß nachfolgender gesonderter LV-Position;
Abrechnung pro Stück fertigem Pfosten
Menge: 1,000 St

**1.2.5 Stahl-Geländer, komplett mit Füllung, 5400 x 780, aus Rohrprofil**
Stahl-Geländer, komplett mit Füllung, 5400 x 780, aus Rohrprofil
siehe Plandarstellung Nr. LV 21 in der Anlage zum LV;
Einbaupositionen Gebäude-Achsen: 13 bis 14, auf vorgelagertem mittleren Treppenpodest

Geradlinig verlaufendes Geländer, in der Ansicht durch die Füllung in sieben gleiche Segmente unterteilt; herstellen, liefern und einbauen.
Stahlgüte S235JR;

Außenabmessung:
Länge ca. 5400 mm, tatsächliche Baulänge nach örtlichem Einzelaufmaß der vorhandenen Einbausituation gemäß Vorgabe der o.g. ZTV;
Höhe von UK Untergurt bis OK Obergurt ca. 780 mm. Montage mit 100 mm Bodenfreiheit.

Bestandteile:
sechs vertikale Pfosten, aus Rechteck-Hohlprofil 80x80x3 mm, jeweils mit unten angeschweißter Fußplatte 160 x 160 mm, als Anschraubplatte aus Flachstahl Stärke 12 mm;
Obergurt, Untergurt und zwei vertikale Zwischenprofile, jeweils aus Rechteck-Hohlprofil 80x80x3 mm;
Alle Profile flächenbündig miteinander verschweißt, so dass für die Füllung sieben maßlich gleiche freie Rechtecke entstehen, B/H je ca. 680 / 620 mm.
In diese werden sieben "Andreaskreuze" als Füllung passend eingesetzt, jeweils bestehend aus Rechteck-Hohlprofil 80x50x2 mm, Außen-bündig mit den 80x80-Profilen verschweißt.

Alle Schweißnähte oberflächenbündig glatt geschliffen.

Auf dem Obergurt sind als Verbindungen zu einem Handlauf (siehe nachfolgende gesonderte LV-Position) acht Stück Rundstahl-Dorne mit Durchm. 10 mm fluchtgerecht und exakt lotrecht aufzuschweißen; Höhe jeweils 90 mm;
oberes Ende zur Anpassung an das Handlaufrohr ausgerundet;

Oberflächenbehandlung des zusammengefügten Geländer-Elementes:
Verzinkung mit Schichtstärke 80 Mikrometer, darauf Pulverbeschichtung in weißem Farbton (RAL-Farbton nach Angabe AG);

Verbindungsmittel zur Befestigung am Gebäude gemäß nachfolgender gesonderter LV-Position;
Abrechnung pro Stück fertigem Geländer-Element
Menge: 1,000 St

**1.2.6 Stahl-Geländer, komplett mit Füllung, 2400 x 780, aus Rohrprofil**
Stahl-Geländer, komplett mit Füllung, 2400 x 780, aus Rohrprofil
Einbaupositionen Gebäude-Achsen: zwischen 3 und 4, auf vorgelagertem südlichen Treppenpodest

Geradlinig verlaufendes Geländer herstellen, liefern und einbauen;
Material, Konstruktion, Herstellung mit örtl. Aufmaß und Oberflächenbehandlung wie in vorstehender LV-Position für Stahl-Geländer beschrieben, jedoch Ausführung mit folgenden Abweichungen:

Geländer ist in der Ansicht in drei gleiche Segmente unterteilt;
Außenabmessung: Länge ca. 2400 mm;

Bestandteile:
vier vertikale Pfosten, aus Rechteck-Hohlprofil 80x80x3 mm, mit den obenstehend beschriebenen Fußplatten;
Obergurt und Untergurt, aus Rechteck-Hohlprofil 80x80x3 mm;
Füllung aus drei Stück "Andreaskreuz", aus Rechteck-Hohlprofil 80x50x2 mm;

vier Stück Rundstahl-Dorne mit Durchm. 10 mm auf dem Obergurt, für die Handlauf-Befestigung.

Verbindungsmittel zur Befestigung am Gebäude gemäß nachfolgender gesonderter LV-Position;
Abrechnung pro Stück fertigem Geländer-Element
Menge: 1,000 St

**1.2.7 Stahl-Geländer, komplett mit Füllung, 1500 x 780, aus Rohrprofil**
Stahl-Geländer, komplett mit Füllung, 1500 x 780, aus Rohrprofil
siehe Plandarstellung Nr. LV 5_1 ANSICHT NORD, in der Anlage zum LV;
Einbaupositionen Gebäude-Achsen: neben C/26, auf vorgelagertem nördlichen Treppenpodest

Geradlinig verlaufendes Geländer herstellen, liefern und einbauen;
Material, Konstruktion, Herstellung mit örtl. Aufmaß und Oberflächenbehandlung wie in obenstehender LV-Position für Stahl-Geländer beschrieben, jedoch Ausführung mit folgenden Abweichungen:

Geländer ist in der Ansicht in zwei gleiche Segmente unterteilt;
Außenabmessung: Länge ca. 1500 mm;

Bestandteile:
zwei vertikale Pfosten, aus Rechteck-Hohlprofil 80x80x3 mm, mit den obenstehend beschriebenen Fußplatten;
Obergurt, Untergurt und ein vertikales Zwischenprofil, aus Rechteck-Hohlprofil 80x80x3 mm;
Füllung aus zwei Stück "Andreaskreuz", aus Rechteck-Hohlprofil 80x50x2 mm;

drei Stück Rundstahl-Dorne mit Durchm. 10 mm auf dem Obergurt, für die Handlauf-Befestigung.

Verbindungsmittel zur Befestigung am Gebäude gemäß nachfolgender gesonderter LV-Position;
Abrechnung pro Stück fertigem Geländer-Element
Menge: 1,000 St

**1.2.8 Stahl-Geländer, polygonal, kompl. m. Füllung, 7200 x 780, Rohrpr.**
Stahl-Geländer, polygonal, kompl. m. Füllung, 7200 x 780, Rohrpr.
siehe Plandarstellung Nr. LV 21 in der Anlage zum LV;
Einbaupositionen Gebäude-Achsen: 24 bis 26, auf vorgelagertem nördlichen Treppenpodest

Geländer herstellen, liefern und einbauen;
Material, Konstruktion, Herstellung mit örtl. Aufmaß und Oberflächenbehandlung wie in obenstehender LV-Position für Stahl-Geländer beschrieben, jedoch Ausführung mit folgenden Abweichungen:

Geländer ist an bogenförmiges Treppenpodest angepasst, und ist als polygonale Konstruktion zu fertigen;
in der Ansicht in fünf gleiche Doppel-Segmente unterteilt;
Außenabmessung in der Abwicklung: Länge ca. 7200 mm;

Bestandteile:
sechs vertikale Pfosten, aus Rechteck-Hohlprofil 80x80x3 mm, mit den obenstehend beschriebenen Fußplatten;
Obergurt, Untergurt und fünf vertikale Zwischenprofile, aus Rechteck-Hohlprofil 80x80x3 mm;
Füllung aus zehn Stück "Andreaskreuz", aus Rechteck-Hohlprofil 80x50x2 mm;

Obergurt, Untergurt und Füllungen sind an vier Pfosten jeweils beidseits leicht schräg anzuschließen, so dass ein gleichmäßiger polygonaler Verlauf entsteht.

11 Stück Rundstahl-Dorne mit Durchm. 10 mm auf dem Obergurt, für die Handlauf-Befestigung.

Verbindungsmittel zur Befestigung am Gebäude gemäß nachfolgender gesonderter LV-Position;
Abrechnung pro Stück fertigem Geländer-Element
Menge: 1,000 St

**1.2.9 Stahl-Geländer, polygonal, kompl. m. Füllung, 2500 x 780, Rohrpr.**
Stahl-Geländer, polygonal, kompl. m. Füllung, 2500 x 780, Rohrpr.
siehe Plandarstellung Nr. LV 21 in der Anlage zum LV;
Einbaupositionen Gebäude-Achsen: zwischen 12 u. 13, und zw. 14 u. 15, auf vorgelagertem mittleren Treppenpodest

Geländer herstellen, liefern und einbauen;
Material, Konstruktion, Herstellung mit örtl. Aufmaß und Oberflächenbehandlung wie in obenstehender LV-Position für Stahl-Geländer beschrieben, jedoch Ausführung mit folgenden Abweichungen:

Geländer ist an bogenförmiges Treppenpodest angepasst, und ist als polygonale Konstruktion zu fertigen;
in der Ansicht in zwei gleiche Doppel-Segmente unterteilt;
Außenabmessung in der Abwicklung: Länge ca. 2500 mm;

Bestandteile:
drei vertikale Pfosten, aus Rechteck-Hohlprofil 80x80x3 mm, mit den obenstehend beschriebenen Fußplatten;
Obergurt, Untergurt und zwei vertikale Zwischenprofile, aus Rechteck-Hohlprofil 80x80x3 mm;
Füllung aus vier Stück "Andreaskreuz", aus Rechteck-Hohlprofil 80x50x2 mm;

Obergurt, Untergurt und Füllungen sind am mittleren Pfosten und an den beiden vertikalen Zwischenprofilen jeweils beidseits leicht schräg anzuschließen, so dass ein gleichmäßiger polygonaler Verlauf entsteht.

Fünf Stück Rundstahl-Dorne mit Durchm. 10 mm auf dem Obergurt, für die Handlauf-Befestigung.

Verbindungsmittel zur Befestigung am Gebäude gemäß nachfolgender gesonderter LV-Position;
Abrechnung pro Stück fertigem Geländer-Element
Menge: 2,000 St

**1.2.10 Geländerfüllung f. bauseit. Einbau, Stahlgitter 30x30x3, 3650 x 700**
Geländerfüllung f. bauseit. Einbau, Stahlgitter 30x30x3, 3650 x 700
Geländerfüllung aus Stahlgitter herstellen und liefern; die Gitter werden im Zuge der Montage der hölzernen Geländerfüllungen aus LV-Titel 1.3 mit eingebaut und sind dafür auf der Baustelle bereitzustellen.
Gitterzuschnitt passend zum Einbau in die Geländerrahmen aus Winkelprofil, aus obenstehenden LV-Positionen.

Stahl-Punktschweissgitter 30x30x3 mm, Drahtstärke 3 mm,
Gittergesamtstärke 6 mm, quadratische lichte Maschenweite 27 mm.

Zu liefernde Oberflächenbeschichtung:
Verzinkung, ggf. werkseitig bei Zuliefermaterial, darauf Pulverbeschichtung im Farbton anthrazit RAL 7016;

Zuschnitt / Abmessung berücksichtigt die vorgesehene bauseitige Befestigungsart. Das Gitter soll innen zwischen Geländerrahmen und Holz-Füllung  umlaufend eingespannt werden, so dass die Gitterränder überdeckt sind.
Es ist zu beachten, dass die Einspannung immer über die Schweißpunkte der Gitterdrähte erfolgt, so dass ein Einstand von 25 bis max. 40 mm in die Überdeckung zu berücksichtigen ist.

Zuschnittsmaß Länge / Höhe: bis 3650 / 700 mm;
bei erforderlichem Längsstoß, aufgrund der verfügbaren Lieferlängen für Gittermaterial, ist dieser fluchtgerecht "Drahtende an Drahtende" und dicht gestoßen vorzusehen. Der Stoß ist mittig auf einem Vertikalpfosten der bauseitigen Holzfüllung anzuordnen.
Menge: 17,000 St

**1.2.11 Geländerfüllung f. bauseit. Einbau, Stahlgitter 30x30x3, 4300 x 700**
Geländerfüllung f. bauseit. Einbau, Stahlgitter 30x30x3, 4300 x 700
Geländerfüllung aus verzinktem und pulverbeschichtetem Stahl-Punktschweissgitter herstellen und liefern, wie in vorstehender LV-Pos. beschrieben, jedoch:
Zuschnittsmaß in der Länge bis 4300 mm
Menge: 1,000 St

**1.2.12 Geländerfüllung f. bauseit. Einbau, Stahlgitter 30x30x3, 1400 x 700**
Geländerfüllung f. bauseit. Einbau, Stahlgitter 30x30x3, 1400 x 700
Geländerfüllung aus verzinktem und pulverbeschichtetem Stahl-Punktschweissgitter herstellen und liefern, wie in vorstehender LV-Pos. beschrieben, jedoch:
Zuschnittsmaß in der Länge bis 1400 mm
Menge: 1,000 St

**1.2.13 Geländerfüllung Stahlgitter 30x30x3, 700 x 615, m. Befestigung**
Geländerfüllung Stahlgitter 30x30x3, 700 x 615, m. Befestigung
Geländerfüllung aus Stahlgitter herstellen, liefern und in die obenstehend beschriebenen Geländer aus Rechteck-Hohlprofil 80x80 einbauen.

Stahl-Punktschweissgitter 30x30x3 mm, Drahtstärke 3 mm,
Gittergesamtstärke 6 mm, quadratische lichte Maschenweite 27 mm.
Zu liefernde Oberflächenbeschichtung:
Verzinkung, ggf. werkseitig bei Zuliefermaterial, darauf Pulverbeschichtung im Farbton anthrazit RAL 7016;

Füllung besteht aus einem Stück Gitter, das innen mit einer Klemm-Halterung befestigt wird.
Die Halterung besteht aus vier Flachstählen 10x10 mm in Gitter-Länge, die paarweise unter dem Obergurt und auf dem Untergurt angebracht werden;
davon zwei fest mit dem Geländer verbunden, und zwei im passenden Abstand angeschraubt, mit passenden Edelstahl-Metallgewinde-Schrauben; Bohrungen in Flachstähle und Geländerprofile und Gewinde-Herstellung sind Bestandteil der Leistung.
Oberflächenbeschichtung der Flachstähle wie Stahlgeländer:
Verzinkung und weiße Pulverbeschichtung;

Gitterzuschnitt passend zur Größe der jeweils außen davor befindlichen "Andreaskreuze".
Zuschnittsmaß Länge / Höhe: bis 700 / 615 mm

Abrechnung pro Stück fertigem Füllungsgitter einschl. Halterung
Menge: 30,000 St

**1.2.14 Geländerrahmen-Befestigung mit Edelstahl-Schraube 8x100**
Geländerrahmen-Befestigung mit Edelstahl-Schraube 8x100
Obenstehend beschriebene Geländerrahmen aus Stahlwinkelprofil 80x65x6 mm seitlich an vertikale Holzstützen, vorhd. Querschnitt ca. 23/23 cm, anschrauben.
In die Montagefuge sind dabei mitzuliefernde passende Edelstahl-Beilagscheiben einzufügen, so dass ein Kraftschluss zwischen Stahlrahmen und Holzstütze erreicht wird.

Grundlage einer durchgeführten statischen Bemessung der Befestigung ist:
WÜRTH ASSY plus 4 A2 PH solar 8x100 mm.
Edelstahl-Gewindeschraube mit ETA (Europ. Techn. Zulassung),
Durchmesser 8 mm, Länge 100 mm, Artikelnr. 0166 280 100.

1 Stück Schraube liefern und befestigen.
Zur Leistung dieser LV-Position gehört das Herstellen der passenden Bohrung im 6 mm starken Rahmen-Winkel.

Hinweis:
Wird seitens des Bieters / Auftragnehmers ein abweichendes Schrauben-Fabrikat vorgesehen, so ist hierfür rechtzeitig vor Materialbestellung von seiner Seite der Nachweis zu führen, dass dieses Produkt:
-  über eine vergleichbare Baufsichtl. Zulassung bzw. ETA verfügt;
-  hinsichtlich Abmessungen, Dimensionierung, Materialqualität identisch ist;
-  die erforderlichen statischen Bemessungswerte erfüllt.
Der Nachweis ist unaufgefordert, und ohne gesonderte Vergütung, dem Bauherrn zu übermitteln. Eine Ausführung mit abweichendem Fabrikat ist erst nach Freigabe durch den zuständigen Statiker zulässig.

Abrechnung pro Einzel-Befestigungspunkt
Menge: 114,000 St

**1.2.15 Geländerrahmen-Befestigung mit Bolzenanker 12 mm**
Geländerrahmen-Befestigung mit Bolzenanker 12 mm
Obenstehend beschriebene Geländerrahmen aus Stahlwinkelprofil 80x65x6 mm in Höhe des Untergurtes seitlich an vorhandenem Stahlbetonsockel befestigen.
In die Montagefuge sind dabei mitzuliefernde passende Edelstahl-Beilagscheiben einzufügen, so dass ein Kraftschluss zwischen Stahlrahmen und Betonoberfläche erreicht wird.

Grundlage einer durchgeführten statischen Bemessung der Befestigung ist:
fischer Bolzenanker FAZ II Plus 12/10 R.
Bolzenanker aus nicht rostendem Stahl mit ETA (Europ. Techn. Zulassung),
Artikelnr. 564619.

1 Stück Bolzenanker liefern und befestigen.
Zur Leistung dieser LV-Position gehört das Herstellen der passenden Bohrung im 6 mm starken Rahmen-Winkel, sowie die Bohrung im Betonsockel.

Hinweis:
Wird seitens des Bieters / Auftragnehmers ein abweichendes Befestigungsmittel vorgesehen, so ist hierfür rechtzeitig vor Materialbestellung von seiner Seite der Nachweis zu führen, dass dieses Produkt:
-  über eine vergleichbare Baufsichtl. Zulassung bzw. ETA verfügt;
-  hinsichtlich Abmessungen, Dimensionierung, Materialqualität identisch ist;
-  die erforderlichen statischen Bemessungswerte erfüllt.
Der Nachweis ist unaufgefordert, und ohne gesonderte Vergütung, dem Bauherrn zu übermitteln. Eine Ausführung mit abweichendem Fabrikat ist erst nach Freigabe durch den zuständigen Statiker zulässig.

Abrechnung pro Einzel-Befestigungspunkt
Menge: 38,000 St

**1.2.16 Fußplatten-Befestigung der Stahlgeländer mit Ankerstange M10**
Fußplatten-Befestigung der Stahlgeländer mit Ankerstange M10
Obenstehend beschriebene Stahlgeländer an deren Fußplatten auf vorhandenem Betonuntergrund befestigen.

Grundlage einer durchgeführten statischen Bemessung der Befestigung ist:
fischer Highbond-Anker FHB II-A L M10 x 95/40.
Ankerstange aus nicht rostendem Stahl mit ETA (Europ. Techn. Zulassung),
Artikelnr. 97618.

1 Stück Ankerstange und system-zugehörigen Spezialmörtel bzw. Mörtelpatrone liefern, Material verarbeiten und Fußplatte mit Ankerstange befestigen.
Zur Leistung dieser LV-Position gehört das Herstellen der passenden Bohrung in der 12 mm starken Fußplatte, sowie die Bohrung in Stahlbeton-Bodenplatte.

Hinweis:
Wird seitens des Bieters / Auftragnehmers ein abweichendes Befestigungsmittel vorgesehen, so ist hierfür rechtzeitig vor Materialbestellung von seiner Seite der Nachweis zu führen, dass dieses Produkt:
-  über eine vergleichbare Baufsichtl. Zulassung bzw. ETA verfügt;
-  hinsichtlich Abmessungen, Dimensionierung, Materialqualität identisch ist;
-  die erforderlichen statischen Bemessungswerte erfüllt.
Der Nachweis ist unaufgefordert, und ohne gesonderte Vergütung, dem Bauherrn zu übermitteln. Eine Ausführung mit abweichendem Fabrikat ist erst nach Freigabe durch den zuständigen Statiker zulässig.

Abrechnung pro Einzel-Befestigungspunkt / Ankerstange
Menge: 100,000 St

**1.2.17 Ausgleichsschicht unter Fußplatten, bis ca. 15 mm**
Ausgleichsschicht unter Fußplatten, bis ca. 15 mm
Zusätzliche Ausgleichsschicht im Zuge der vorstehend beschriebenen Fußplatten-Befestigung der Stahlgeländer auf die Betonoberfläche aufbringen;
zum Ausgleich von groben Unebenheiten bzw. des vorhandenen leichten Gefälles der Bodenplatte.
Ausführung z.B. mit geeignetem zementärem druckfestem Material,
Schichtstärke bis ca. 15 mm, an die Größe der Fußplatte angepasst und seitlich schräg glatt abgezogen.
Abrechnung pro Stück Fußplatte
Menge: 25,000 St

**1.2.18 Stahl-Handlauf, rund, Durchmesser 30, Rohrprofil 30x2**
Stahl-Handlauf, rund, Durchmesser 30, Rohrprofil 30x2
Handläufe für obenstehend beschriebene Geländerrahmen, Stahlgeländer sowie für vorhandene Treppenläufe herstellen, liefern und montieren.
Stahlgüte S235JR;
runder Handlauf mit Außendurchmesser 30 mm, aus Rohr-Hohlprofil 30x2 mm.
Zu liefernde Oberflächenbeschichtung:
Verzinkung mit Schichtstärke 80 Mikrometer, darauf Pulverbeschichtung im Farbton anthrazit RAL 7016;

Ausführung in Einzellängen passend zu den obenstehend beschriebenen Element-Längen, von ca. 1500 mm bis ca. 7500 mm;

Abrechnung nach lfdm längs der Abwicklung; Befestigung, Krümmungen und Endverschlüsse gemäß nachfolgender gesonderter LV-Positionen;
Menge: 125,000 m

**1.2.19 Befestigung von Handlauf auf Rundstahl-Dornen**
Befestigung von Handlauf auf Rundstahl-Dornen
Rundes Handlaufrohr aus vorstehender LV-Position auf den vorbereiteten Rundstahldornen der obenstehend beschriebenen Geländer-Elemente durch Anschweißen befestigen;
zur Leistung dieser LV-Position gehört das evtl. erford. Vorbereiten der Schweißstelle (z.B. Entfernen der Beschichtung), das Schleifen der Schweißpunkte bzw. Schweißnaht, sowie das manuelle Nachbeschichten mit geeignetem Lackmaterial in passendem Farbton (weiß bzw. anthrazit).
Abrechnung pro Stück fertiger Befestigung auf einem Stahldorn
Menge: 147,000 St

**1.2.20 Befestigung von Handlauf auf Wandkonsolen**
Befestigung von Handlauf auf Wandkonsolen
Rundes Handlaufrohr aus obenstehender LV-Position mittels Wandkonsole seitlich an Naturstein-Wandfläche montieren.
Konsole für nicht sichtbare Wandbefestigung,
bestehend aus runder Platte (Ronde) Durchmesser ca. 60 mm +/- 10 mm,
Handlaufträger aus Rundstahl ca. 14 mm, 90° gebogen;
Oberflächenbeschichtung der kompletten Konsole wie Handlaufrohr.

Zugehöriges Befestigungsmaterial ist Bestandteil der Leistung; die verdeckte Wand-Befestigung kann als zentrische Befestigung oder mittels Verschraubungen, die anschließend durch anthrazit-beschichtete zusätzliche Rosette abgedeckt werden, ausgeführt werden.
Für die Befestigung im Naturstein-Mauerwerk sind Injektionsanker mit Ankerhülsen, in ausreichender Dimensionierung, vorzusehen.

Befestigung des Handlaufrohres auf der Konsole;
zur Leistung dieser LV-Position gehört das evtl. erford. Vorbereiten der Schweißstelle (z.B. Entfernen der Beschichtung), das Schleifen der Schweißpunkte bzw. Schweißnaht, sowie das manuelle Nachbeschichten mit geeignetem Lackmaterial in passendem Farbton (weiß bzw. anthrazit).

Abrechnung pro Stück fertiger Konsolbefestigung
Menge: 24,000 St

**1.2.21 Endverschluss für Handlauf**
Endverschluss für Handlauf
Geraden Abschluss für rundes Handlaufrohr aus obenstehender LV-Position herstellen, mittels bündig aufgeschweißtem rundem Flachstahl-Stück;
Oberflächenbeschichtung wie Handlaufrohr.
Menge: 58,000 St

**1.2.22 Polygonal-Stoß für Handlauf**
Polygonal-Stoß für Handlauf
Handlaufrohr aus obenstehender LV-Position an den polygonalen Verlauf der obenstehend beschriebenen Stahlgeländer anpassen;
das Handlaufrohr ist dazu leicht abgewinkelt zusammenzufügen;
Schweißstelle am Stoß glatt verschliffen.
Abrechung pro Stück Stoß
Menge: 10,000 St

**1.2.23 Biegung / Verkröpfung des Handlaufs**
Biegung / Verkröpfung des Handlaufs
Krümmung für rundes Handlaufrohr aus obenstehender LV-Position herstellen, als Biegung am Übergang vom Treppenlauf zum horizontalen Anschluss an Geländer oder vorhandene Gebäudeteile,
oder als Verkröpfung (Umbug) am Handlauf-Ende.
herzustellen sind alle erforderlichen Krümmungen bis 90°.
Menge: 15,000 St

**1.2.24 Fertigungsplanung und Fertigungszeichnungen**
Fertigungsplanung und Fertigungszeichnungen
Ausführung der Montagevorbereitung einschl. örtl. Aufmaße der vorhd. baulichen Situation;
Erstellung von eigenen Fertigungszeichnungen anhand der vorliegenden Leistungsbeschreibung und LV-Plänen; es ist für jedes einzelne Geländerelement, bzw. separate Handlauf-Elemente, eine exakt bemaßte Zeichnung anzufertigen und rechtzeitig vor Fertigungsbeginn dem Bauherrn bzw. Architekten zur Freigabe vorzulegen; die Übermittlung erfolgt in Form von .pdf-Dateien per E-mail.
Die LV-Position erfasst als Pauschale den Aufwand für alle ausgeschriebenen 25 Stück Geländer-Elemente, einschl. der Holz-Füllungen gemäß LV-Titel 1.3, sowie die ausgeschriebenen Handläufe, einschl. der zugehörigen Anbauteile und Befestigungen.
Menge: 1,000 psch

#### 1.3 Geländer, Holz-Bestandteile

**1.3.1 Geländerfüllung f. bauseit. Stahlrahmen, Kantholz 80x80, 3750 / 780**
Geländerfüllung f. bauseit. Stahlrahmen, Kantholz 80x80, 3750 / 780
siehe Plandarstellung Nr. LV 20 in der Anlage zum LV;
Einbaupositionen Gebäude-Achsen: C/4 bis C/12, C/15 bis C/24

Rechteckige Konstruktion aus Kantholz, Querschnitt 80 x 80 mm, herstellen, auf die Baustelle transportieren und in einen, gemäß obenstehendem LV-Titel 1.2 vorhandenen, Geländer-Stahlrahmen einbauen, der am Gebäude montiert ist.

Material: Nadelholz, allseitig glatt gehobelt, Längskanten leicht gefast;

Außenabmessung:
Länge ca. 3750 mm bis ca. 3770 mm, tatsächliche Baulänge nach örtlichem, gemäß LV-Titel 1.2 erfolgtem Einzelaufmaß;
Höhe von UK Füllung bis OK Füllung ca. 780 mm.

Die exakten, für die Fertigung der Stahlrahmen ermittelten Maße sind zu übernehmen; daraus sind die Fertigungsmaße für die Holzkonstruktion zu errechnen, so daß in der Ansicht eine gleichmäßige horizontale Teilung erzeugt wird.

Geländerfüllung bestehend aus:
einem oberen und einem unteren Kantholz, über die komplette Länge als Ober- und Untergurt durchlaufend;
sechs vertikale Kanthölzer mit Höhe ca. 620 mm, in der Horizontalen so angeordnet, dass in der Füllung fünf gleichgroße Rechtecke entstehen;
fünf "Andreaskreuze" aus je zwei diagonal überblatteten Kanthölzern, in den o.g. Rechtecken;

alle genannten Kantholz-Teile zusammenfügen, wobei alle Verbindungen unter Anwendung traditioneller Techniken nach historischem Vorbild auszuführen sind, z.B. Zapfen-Ausbildung an Stößen und Ecken und die o.g. Überblattungen.

Der Untergurt und die beiden äußeren Vertikalen sind im Querschnitt, über die Länge bzw. Höhe, entsprechend der Materialstärke und Einstandstiefe des bauseitigen Stahlrahmen-Winkels auszuklinken, damit nach Einbau der Stahlrahmen in der Außenansicht überdeckt ist; Ausklinkung 6 x 55 mm.

Die beiden äußeren Vertikalen erhalten zusätzlich jeweils vier einzelne schmale Ausfräsungen, damit beim Einbau die Füllung über die Schraubenköpfe der bauseitigen Rahmenbefestigung geschoben werden kann.

Befestigung der Füllung im Stahlrahmen mittels Edelstahl-Gewindeschrauben, 6x80 mm mit Torx- oder Inbus-Senkkopf; jeweils sechs Stück für Obergurt und Untergurt, durch bauseits vorbereitete Bohrungen des Stahlrahmens verschrauben.

Farbbeschichtung der Geländerfüllung gemäß nachfolgender gesonderter LV-Position;
Abrechnung pro Stück fertigem, montiertem Füllungs-Element
Menge: 17,000 St

**1.3.2 Geländerfüllung f. bauseit. Stahlrahmen, Kantholz 80x80, 4400 / 780**
Geländerfüllung f. bauseit. Stahlrahmen, Kantholz 80x80, 4400 / 780
siehe Plandarstellung Nr. LV 5_1 ANSICHT NORD, in der Anlage zum LV;
Einbauposition Gebäude-Achsen: zwischen B/26 und C/26

Rechteckige Konstruktion aus Kantholz, Querschnitt 80 x 80 mm, herstellen und in vorhandenen Geländer-Stahlrahmen als Füllung einbauen, wie in vorstehender LV-Position beschrieben, jedoch:
Außenabmessung Länge ca. 4400 mm

Farbbeschichtung der Geländerfüllung gemäß nachfolgender gesonderter LV-Position;
Abrechnung pro Stück fertigem, montiertem Füllungs-Element
Menge: 1,000 St

**1.3.3 Geländerfüllung f. bauseit. Stahlrahmen, Kantholz 80x80, 1500 / 780**
Geländerfüllung f. bauseit. Stahlrahmen, Kantholz 80x80, 1500 / 780
Einbauposition Gebäude-Achsen: zwischen C/3 und C/4

Rechteckige Konstruktion aus Kantholz, Querschnitt 80 x 80 mm, herstellen und in vorhandenen Geländer-Stahlrahmen als Füllung einbauen, wie in vorstehender LV-Position beschrieben, jedoch:
Außenabmessung Länge ca. 1500 mm;

entsprechend der geringeren Baulänge besteht die Geländerfüllung aus:
-  durchlaufender Ober- und Untergurt wie beschrieben;
-  drei vertikale Kanthölzer mit Höhe ca. 620 mm;
-  zwei "Andreaskreuze";

Befestigung: jeweils drei Verschraubungen 6x80 mm für Obergurt und Untergurt.

Farbbeschichtung der Geländerfüllung gemäß nachfolgender gesonderter LV-Position;
Abrechnung pro Stück fertigem, montiertem Füllungs-Element
Menge: 1,000 St

**1.3.4 Bauseits gefertigtes Stahlgitter als zusätzl. Füllung einbauen, b. 4300**
Bauseits gefertigtes Stahlgitter als zusätzl. Füllung einbauen, b. 4300
Pulverbeschichtetes Stahlgitter, als Leistung gemäß obenstehendem LV-Titel 1.2 angefertigt und bereitgestellt, zusätzlich zu obenstehend beschriebener Holz-Füllung in Geländer-Stahlrahmen mit einbauen.
Abmessung Länge / Höhe: ca. 3650 / 700 mm, bzw. ca. 4300 / 700 mm;
Gitter-Stärke 6 mm;
Ggf. zusammenzusetzen aus zwei einzelnen Zuschnitten;

Der Zuschnitt ist bauseits so bemessen, dass das Gitter vierseitig umlaufend zwischen Rahmen-Winkel und Holzfüllung einige Zentimeter tief eingeklemmt werden kann.
Gitter innenseitig im Stahlrahmen platzieren, ausrichten und fixieren, ggf. mithilfe einzelner kleiner Abstandshalter auf dem Untergurt; anschließend Holzfüllung in den Rahmen einschieben und andrücken; das Gitter soll durch die Verschraubungen der Holzfüllung dauerhaft gehalten werden, ohne weitere Befestigungselemente.
Menge: 18,000 St

**1.3.5 Bauseits gefertigtes Stahlgitter als zusätzl. Füllung einbauen, 1400**
Bauseits gefertigtes Stahlgitter als zusätzl. Füllung einbauen, 1400
Pulverbeschichtetes Stahlgitter, als Leistung gemäß obenstehendem LV-Titel 1.2 angefertigt und bereitgestellt, zusätzlich zu obenstehend beschriebener Holz-Füllung in Geländer-Stahlrahmen mit einbauen.
Ausführung wie in vorstehender LV-Position beschrieben, jedoch:
kleineres einteiliges Gitter, Länge / Höhe: ca. 1400 / 700 mm;
Menge: 1,000 St

**1.3.6 Leinöl-Anstrich für Holz-Geländerfüllung, 3750 / 780**
Leinöl-Anstrich für Holz-Geländerfüllung, 3750 / 780
Obenstehend beschriebene Geländerfüllung aus Kantholz 80x80,
Elementabmessung Länge / Höhe ca. 3750 / 780 mm,
gemäß Hersteller-Anweisung des vorgesehenen Anstrich-Materials vorbehandeln und beschichten.
Ausführung vor Einbau in die Geländer-Stahlrahmen aus LV-Titel 1.2.

Mehrlagiger allseitiger Anstrich für ca. 22 lfm Kantholz.

Anstrich: Leinöl sikkativiert, geeignet zur Anwendung auf bewitterten Außen-Bauteilen, farblich abtönbar, seidenglänzend.

Vorbehandlung durch Schleifen und anschließendes Reinigen;
anschließend:
-  Grundierung / Imprägnierung mit Leinöl bzw. fabrikatszugehörigem Material
-  Grundbeschichtung mit Leinölfarbe
-  Zwischenbeschichtung mit Leinölfarbe
-  Schlussbeschichtung mit Leinölfarbe

Ausführung in einem weißen Farbton nach Angabe des Auftraggebers.

Ausführung z. B. mit Fabrikat CAPAROL Histolith Leinölfarbe,
oder Gleichwertiges;
das genannte CAPAROL-Produkt ist für bauseitige Anstricharbeiten an Stützenkonstruktion und Dachtragwerk bereits zur Verwendung vorgesehen.

Abrechnung pro Stück fertig beschichtetem Füllungs-Element
Menge: 17,000 St

**1.3.7 Leinöl-Anstrich für Holz-Geländerfüllung, 4400 / 780**
Leinöl-Anstrich für Holz-Geländerfüllung, 4400 / 780
Geländerfüllung aus Kantholz 80x80, vorbehandeln und mit mehrlagigem Leinöl-Anstrich versehen, wie in vorstehender LV-Position beschrieben, jedoch:
Ausführung für Elementabmessung Länge / Höhe ca. 4400 / 780 mm,
allseitiger Anstrich für ca. 25 lfm Kantholz.

Abrechnung pro Stück fertig beschichtetem Füllungs-Element
Menge: 1,000 St

**1.3.8 Leinöl-Anstrich für Holz-Geländerfüllung, 1500 / 780**
Leinöl-Anstrich für Holz-Geländerfüllung, 1500 / 780
Geländerfüllung aus Kantholz 80x80, vorbehandeln und mit mehrlagigem Leinöl-Anstrich versehen, wie in vorstehender LV-Position beschrieben, jedoch:
Ausführung für Elementabmessung Länge / Höhe ca. 1500 / 780 mm,
allseitiger Anstrich für ca. 10 lfm Kantholz.

Abrechnung pro Stück fertig beschichtetem Füllungs-Element
Menge: 1,000 St

**1.3.9 Abschl. Beschichtung von Schraubenköpfen**
Abschl. Beschichtung von Schraubenköpfen
Nach Einbau der obenstehend beschriebenen Holz-Füllungen in die Stahlrahmen:
Oberseiten der eingedrehten Edelstahl-Senkkopfschrauben in Obergurten und Untergurten mit geeignetem matt-weißem Lackmaterial vorsichtig beschichten.
Die Einstecköffnung für Schraubwerkzeug (Torx- oder Inbus-Bit) darf nicht mit Lack verfüllt werden, die Schrauben müssen zu späterem Zeitpunkt wieder herausgedeht werden können.
Abrechnung pro Stück Schraube
Menge: 222,000 St

#### 1.4 Stundenlohnarbeiten

*Hinweis: Hinweis zu Stundenlohnarbeiten*
Hinweis zu Stundenlohnarbeiten

Auf die Ausführung dieser Leistung besteht kein Anspruch.
Stundenlohnarbeiten / Regiearbeiten dürfen nur nach Aufforderung seitens der Bauleitung ausgeführt werden.
Polier- und Vorarbeiterstunden werden nicht vergütet.
Die Stundenzettel sind innerhalb von zwei Werktagen der Bauleitung zur Anerkennung vorzulegen.
Darin sind aufzugliedern und anzugeben:
  - Berufs-, Lohn- und Gehaltsgruppen, bzw. Angabe LV-Pos. entspr. "Facharbeiter" oder "Helfer / Azubi"
  - Name des Ausführenden
  - Arbeitsleistung nach Zeit, Ort und Dauer
  - Benutzung von Maschinen mit genauer Leistungsangabe nach Zeit, Ort u. Dauer
  - Verbrauch an Materialien.

Die Anerkennung der Rapporte an der Verwendungsstelle/Baustelle bezieht sich lediglich auf die Richtigkeit der geleisteten Arbeitsstunden. Die sonstige Anerkennung der sachlichen Richtigkeit der Leistung bleibt stets der Prüfung vorbehalten.
Regiestunden auf nicht unterzeichneten Nachweisen werden nicht anerkannt und nicht vergütet!

Die Verrechnungssätze der nachfolgenden Stundenlohn-Positionen sind unaufgegliedert anzubieten.
In ihnen sind enthalten:
- Lohn- und Gehaltskosten,
- Lohn- und Gehaltsnebenkosten,
- Sozialkosten einschl. Sozialkassenbeiträge,
- Gemeinkostenanteile,
- Gewinn.

**1.4.1 Facharbeiter**
Menge: 15,000 h

**1.4.2 Helfer / Auszubildender**
Menge: 5,000 h

*Hinweis*
Alle Währungsangaben in Euro.

.........................................  ........................................................................
Ort, Datum  Firmenstempel mit rechtsverbindl. Unterschrift
